# Contraventana de PVC

- Propiedad del archivo: CYPE INGENIEROS, S.A.
- Formato: FIEBDC-3/2002
- Divisa: EUR
- Costes indirectos: 3.00 %
- IVA: 21.00 %

**LSV010** Ud Contraventana de PVC, una hoja practicable, tipo mallorquina, de lamas fijas, sistema Vekasun 52 "VEKA", dimensiones 300x600 mm, compuesta de marco, hoja, lamas y junquillos, con acabado natural, en color blanco, colocada en ventana.
Suministro y colocación de contraventana de PVC, una hoja practicable, tipo mallorquina, de lamas fijas, sistema Vekasun 52 "VEKA", dimensiones 300x600 mm, compuesta de marco, hoja, lamas y junquillos, con acabado natural, en color blanco, refuerzos interiores de acero galvanizado y mecanismo de cierre por falleba, colocada en ventana. Totalmente instalada y ajustada.
Incluye: Colocación y fijación del cerco. Colocación y fijación de los elementos de colgar. Colocación de la hoja.
Criterio de medición de proyecto: Número de unidades previstas, según documentación gráfica de Proyecto.
Criterio de medición de obra: Se medirá el número de unidades realmente ejecutadas según especificaciones de Proyecto.

| Código | Ud | Descripción | Rendimiento | Precio | Importe |
|---|---|---|---|---|---|
| mt24dek010aa | Ud | Contraventana de PVC, una hoja practicable, tipo mallorquina, de lamas fijas, sistema Vekasun 52 "VEKA", dimensiones 300x600 mm, compuesta de marco, hoja, lamas y junquillos, con acabado natural, en color blanco, refuerzos interiores de acero galvanizado y mecanismo de cierre por falleba. (material) | 1.000 | 101.36 | 101.36 |
| mo018 | h | Oficial 1ª cerrajero. (mano de obra) | 1.007 | 17.52 | 17.64 |
| mo059 | h | Ayudante cerrajero. (mano de obra) | 0.504 | 16.19 | 8.16 |
| % | % | Costes directos complementarios | 2 % | 127.16 | 2.54 |
|  |  | Costes directos |  |  | 129.70 |
