# Puerta de calle de PVC "VEKA", sistema Softline Doble Junta SL/DJ, una hoja practicable, dimensiones 800x1800 mm, compuesta de marco y hoja, con acabado natural en color blanco, y premarco

- Propiedad del archivo: CYPE INGENIEROS, S.A.
- Formato: FIEBDC-3/2002
- Divisa: EUR
- Costes indirectos: 3.00 %
- IVA: 21.00 %

## L Carpintería, vidrios y protecciones solares

### LP Puertas

#### LPC De PVC

**LPC030** Ud Puerta de calle de PVC "VEKA", sistema Softline Doble Junta SL/DJ, una hoja practicable, dimensiones 800x1800 mm, compuesta de marco y hoja, con acabado natural en color blanco, y premarco.
Suministro y montaje de puerta de calle de PVC "VEKA", sistema Softline Doble Junta SL/DJ, una hoja practicable, dimensiones 800x1800 mm, compuesta de marco y hoja, con acabado natural en color blanco, coeficiente de transmisión térmica del marco de la sección tipo Uh,m = 1,3 W/(m²K), perfiles de estética recta, espesor en paredes exteriores de 2,8 mm, 3 cámaras, refuerzos interiores de acero galvanizado, mecanizaciones de desagüe y descompresión, juntas de estanqueidad de EPDM, manilla y herrajes bicromatados, mecanismos de apertura automática de tres resbalones, bisagras con levas antipalanca en bastidor, con moldura a dos caras, incluso premarco de acero galvanizado con garras de anclaje a obra, cerradura de seguridad, herrajes, espuma de poliuretano para relleno de la holgura entre marco y muro, sellado perimetral de juntas por medio de un cordón de silicona neutra y ajuste final en obra. Elaborada en taller, con clasificación a la permeabilidad al aire según UNE-EN 12207, a la estanqueidad al agua según UNE-EN 12208 y a la resistencia a la carga del viento según UNE-EN 12210. Totalmente montada y probada por la empresa instaladora mediante las correspondientes pruebas de servicio (incluidas en este precio).
Incluye: Colocación del premarco. Colocación de la puerta. Ajuste final de la hoja. Sellado de juntas perimetrales. Realización de pruebas de servicio.
Criterio de medición de proyecto: Número de unidades previstas, según documentación gráfica de Proyecto.
Criterio de medición de obra: Se medirá el número de unidades realmente ejecutadas según especificaciones de Proyecto.

| Código | Ud | Descripción | Rendimiento | Precio | Importe |
|---|---|---|---|---|---|
| mt24vek130ma | Ud | Puerta de calle de PVC "VEKA", sistema Softline Doble Junta SL/DJ, una hoja practicable, dimensiones 800x1800 mm, compuesta de marco y hoja, con acabado natural en color blanco, coeficiente de transmisión térmica del marco de la sección tipo Uh,m = 1,3 W/(m²K), perfiles de estética recta, espesor en paredes exteriores de 2,8 mm, 3 cámaras, refuerzos interiores de acero galvanizado, mecanizaciones de desagüe y descompresión, juntas de estanqueidad de EPDM, manilla y herrajes bicromatados, mecanismos de apertura automática de tres resbalones, bisagras con levas antipalanca en bastidor, con moldura a dos caras, Según UNE-EN 14351-1. (material) | 1.000 | 886.50 | 886.50 |
| mt26pec015b | Ud | Premarco de acero galvanizado, para puerta de entrada de PVC de una hoja, con garras de anclaje a obra. (material) | 1.000 | 50.00 | 50.00 |
| mt13blw110a | Ud | Aerosol con 750 cm³ de espuma de poliuretano, de 25 kg/m³ de densidad, 150% de expansión, 18 N/cm² de resistencia a tracción y 20 N/cm² de resistencia a flexión, conductividad térmica 0,04 W/(mK), estable de -40°C a 100°C; aplicable con pistola; según UNE-EN 13165. (material) | 0.100 | 9.20 | 0.92 |
| mt15sja100 | Ud | Cartucho de masilla de silicona neutra. (material) | 0.200 | 3.13 | 0.63 |
| op00ato010 |  | Atornillador. | 1.000 | 0.00 | 0.00 |
| mo020 | h | Oficial 1ª construcción. (mano de obra) | 0.571 | 17.24 | 9.84 |
| mo113 | h | Peón ordinario construcción. (mano de obra) | 0.571 | 15.92 | 9.09 |
| mo018 | h | Oficial 1ª cerrajero. (mano de obra) | 0.571 | 17.52 | 10.00 |
| mo059 | h | Ayudante cerrajero. (mano de obra) | 0.285 | 16.19 | 4.61 |
| % | % | Costes directos complementarios | 2 % | 971.59 | 19.43 |
|  |  | Costes directos |  |  | 991.02 |
